# Balkoninstandsetzung Straßenseite
Angebotsaufforderung (GAEB 90, DA83)
Währung: EUR
Auftraggeber: Covivio Immobilien GMBH cc/o Covivio Im

## Zusätzlicher Text
BAUVORHABEN:  Trachenberger Str. 64
  01129 Dresden

GEWERK:  Gerüst-, Abbruch-,Sandstein-und
Maurerarbeiten

  Baubeschreibung

  Lage des GebäudesWohngebäude in Reihenbebauung, grenzständig
  Trachenberger Str. 64 in 01129 Dresden
  Die zu sanierenden Balkone, insgesamt 6 Stück, befinden sich
  im 1., 2. und 3.OG auf der Straßenseite des Gebäudes.

  Das Gebäude steht unter Denkmalschutz.

  straßenseitige Ansicht

  Baugrundstück

  Das Grundstück und Gebäude liegt an der öffentlichen
Verkehrsfläche: Trachenberger
  Straße.

Erschließung / Verkehrssituation
Während der Instandsetzungsarbeiten ist das Gebäude bewohnt.
Das Gelände ist nur über die Trachenberger Str.  zu erreichen.
Es besteht keine Parkmöglichkeiten auf dem Hof.
Die Lagerung von Bau- und Abbruchmaterial ist eingeschränkt in kleinen
Mengen möglich. Prinzipiell sind nur die Baumaterialien auf das Gerüst
zu transportieren, welche täglich verarbeitet werden. Mögliche
Straßensperrungen/Beschilderungen für den Materialtransport sind in die
Preise einzukalkulieren.

Baustelleneinrichtung
 Das Einrichten und Räumen der Baustelle sowie das Vorhalten der nicht
vom Auftraggeber gestellten Baustelleneinrichtung für sämtliche in der
Leistungsbeschreibung aufgeführten Leistungen ist, sofern nicht in
gesonderter Position ausgeschrieben, ist in die Einheitspreise
einzukalkulieren.
 Innerhalb der Baustelleneinrichtung werden durch den Auftraggeber zur
Verfügung gestellt:
 - Baustromanschluss
 - Bauwasseranschluss
 Messeinrichtungen sind durch den AN bereit  zustellen und einzurichten.
 Zwischenlagerkosten werden nicht gesondert vergütet.
 Alle zur Montage und Transport notwendigen Hebezeuge und sonstige
Hilfsmittel sind Eigenleistung des AN und sind einzukalkulieren.
 Das Gebäude wird komplett mit Fassadengerüsten der Lastgruppe 3 mit
einer Belagbreite von 70 cm eingerüstet.

Allgemeines
Auf der Baustelle gilt Alkohol- und Rauchverbot.
Vor Angebotsabgabe wird vom AG eine Besichtigung des Baubereiches  durch
den AN vorausgesetzt.
Die maßliche Bestandserfassung vor Ausführung der Leistungen ist
einzukalkulieren. Das Protokoll ist an die Bauleitung vor Baubeginn zu
übergeben.

Der Auftragnehmer hat mit Angebotsabgabe einen Fachbauleiter
schriftlich zu benennen, der als Entscheidungsbefugter eingesetzt wird.
Dieser hat, wenn Arbeiten des Auftragnehmers ausgeführt werden, vor Ort
anwesend und der deutschen Sprache mächtig zu sein. Er hat in die
unmittelbar auszuführenden Arbeiten einzuweisen und alle erforderlichen
Belehrungen zum Arbeitsschutz nachweislich vor Beginn der Arbeiten
durchzuführen.
Der Auftragnehmer ist verpflichtet, Tagesberichte zu führen, die
 wöchentlich der örtlichen Bauleitung vorgelegt werden.

Auf der Baustelle sind mehrere Gewerke tätig.

Brandschutz / Sicherheit
 Während der Bauarbeiten ist der Brandschutz zu gewährleisten. Zur
Vermeidung von Brandentstehungen durch Baumaßnahmen sind die
einschlägigen Sicherheitsregeln und  Unfallverhütungsvorschriften
konsequent einzuhalten.
 Das Rauchen auf dem Gerüst ist untersagt.
 Bitte sichern Sie Ihr Material täglich vor Diebstahl.
 Den Anweisungen und Festlegungen des Koordinators für Sicherheit- und
Gesundheitsschutz ist Folge leisten.

Umweltschutz
 Das Schmutzwasser, welches durch die Reinigung der Fassade und im
Treppenhaus anfällt, ist als Sondermüll zu entsorgen.
 Bäume neben dem Baubereich sind mit einem Baumschutz zu versehen.

Baustellenreinigung
 Die Baustelle ist stets sauber und beräumt zu halten.
 Auf dem Gerüst dürfen sich keine ungesicherten Malereimer befinden.
 Beräumungen und Säuberungsarbeiten sind dabei ohne Aufforderung täglich
 bzw. nach Bedarf durchzuführen.
 Für diese Nebenleistungen erfolgt keine gesonderte Vergütung. Sollten
diese Arbeiten auch nach den Aufforderungen des Bauherrn bzw. der
Bauleitung nicht im gewünschten Umfang erfolgen, so ist der AG
berechtigt, Dritte mit der Beräumung bzw. Säuberung zu beauftragen und
die dabei entstehenden Kosten dem AN in Rechnung zu stellen.
 Anfallende Kosten für Abtransport und Beseitigung von nicht mehr
 einzelnen Firmen zuzuordnendem Bauschutt sind von allen am Bau
beteiligten Firmen anteilsgleich (auf die Brutto-Schlussrechnungssumme
bezogen) zu tragen.
 Besondere Entsorgungs- und Deponiekosten für die Beseitigung von
Sonderabfällen sind - sofern nicht anders benannt - in die jeweiligen
Einheitspreise einzukalkulieren.

Bauablauf
 Für die Arbeiten ist entsprechend dem erforderlichen Zeitaufwand und
der zur Verfügung stehenden Bauzeit eine ausreichende Personalstärke an
Arbeitskräften erforderlich. Mit Abgabe des Angebotes bestätigt der
Bieter, dass eine ausreichende Personalstärke zur Verfügung steht.

Firmenangehörige
 Der Auftragnehmer hat sicherzustellen, dass seine auf der Baustelle
eingesetzten Arbeitnehmer sich jederzeit als Firmenangehörige ausweisen
können. Der Auftraggeber behält sich vor, durch seinen bevollmächtigten
Vertreter Stichproben zur Einhaltung dieser Maßnahmen auf der Baustelle
durchzuführen.
 Subunternehmen sind schriftlich anzuzeigen und können nur nach
 Zustimmung durch den Bauherren eingesetzt werden.

## Zusätzlicher Text
Ausführungszeit

Der Bieter ist in der Lage, die Arbeiten in ..... Arbeitstagen
fertigzustellen.

Termin

Baubeginn:  Oktober  2024
Bauzeit :  max. 1  Monat  (witterungsabhängig)

## Zusätzlicher Text
Leistung

Die Wohnungsgesellschaften behalten sich das Recht vor, einzelne
Positionen aus dem Auftragsumfang herauszunehmen, ohne das hierfür
Kosten geltend gemacht werden können oder eine Änderung der
Einheitspreise anderer Positionen erfolgt.

Der Arbeitsumfang bestimmt sich ausschließlich nach dem Text unserer
Bestellung und etwaig schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.

## Zusätzlicher Text
1. Vor Abgabe des Angebotes hat sich der Bieter über  die
Objektsituation zu informieren. Spezielle  Vertragsbedingungen und
eventuelle Arbeitserschwernisse sind vor Vertragsabschluss  bekannt zu
machen.
Die Außenanlagen befinden sich in einem guten  Zustand. Beachten Sie
deshalb den  Baumschutz und  die Festlegungen der Bauleitung.

2. Es besteht die Möglichkeit mit unserem Büro die  Gegebenheiten und
Technologien abzustimmen.
Prüfen Sie vor Ort die Aufmaße und Konstruktionsangaben rechtzeitig.

3. Sämtliche Leistungen sind nach den anerkannten  Regeln der Technik,
den gültigen DIN-Vorschriften  für Ausführung und
Materialbeschaffenheit, den  Hersteller- vorschriften und den
Forderungen des  Leistungsverzeichnisses auszuführen.

4. Bemusterungen sind nach Aufforderung durch die  Bauleitung
entsprechend der Vorgaben ohne  besondere Vergütung zu festgelegten
Terminen  abzusichern.

5. In Abstimmung mit der Bauleitung sind Musterkonstruktionen zur
Festlegung der endgültigen  Ausführung, ohne besondere Vergütung
anzufertigen  und ggf. wieder abzubauen. Durch die Freigabe zur
Ausführung wird die alleinige Verantwortung und
Gewährleistung des Auftragnehmers nicht  eingeschränkt.

6. Für das Leistungsverzeichnis sind folgende  Forderungen bei der
Kalkulation der Einheitspreise  zu berücksichtigen:

- Baustelleneinrichtung, da keine Aufenthalts- und  Lagerräume
bereitgestellt werden
- Einsatz moderner Technik, Großgeräte
- Schutz- und Sicherungsmaßnahmen, inkl. Vorhaltung  und Unterhalten für
die Dauer der Arbeiten
- Witterungs- und Verschmutzungsschutz  (Planenabdeckung)
- Der Baustelleneinrichtungsplan wird durch den  Bauleiter mit Ihnen
abgestimmt.
- Das Überqueren von öffentlichen Wegen mit schwerer  Technik ist ohne
ausreichende Schutzmaßnahmen  (Auslegen von Stahlplatten) verboten.
 Beschädigungen gehen zu Lasten des Verursachers.
- Die Aufmaßlisten sind IFF zu übergeben.
- Demontage von befestigten Beschilderungen und  Montage nach Abschluss
der Arbeiten.

7. Der Auftragnehmer nimmt am wöchentlichen Baurapport  teil. Er sichert
eine sachverständige, technische  Bauleitung ab und verpflichtet sich
ein  Bautagebuch zu führen. Dieses ist wöchentlich der  Bauleitung
vorzulegen.

8. Die Abstimmung mit anderen beteiligten Gewerken ist  unter
Einbeziehung der Bauleitung vorzunehmen.  Behinderungen sind
auszuschließen, da keine zusätzlichen Kosten bzw. Verzögerungen
akzeptiert  werden.

9. Grundlage für die Prüfung der Schlussrechnung ist  die Übergabe der
Aufmaßliste. Es ist zu garantieren,  dass die Meßurkunden gemäß
Angebotspositionen leicht  prüfbar erstellt werden.

10. Verschmutzungen der öffentlichen Straßen und Wege  werden durch den
Verursacher und auf dessen  Kosten beseitigt.

15. Bitte beachten Sie, dass infolge der Geländesituation manuelle
Transporte teilweise  unumgänglich sind und kalkulieren Sie diese ein.

Für Angebot, Lieferung, Ausführung und Abrechnung gelten neben dem
Leistungsverzeichnis :
- die neusten DIN-Normen, VDE- und VDI-Richtlinien.
- die Vorschriften der zuständigen Behörden; z.B. Bauaufsicht,
Gewerbeaufsicht, TÜV, Berufsgenossenschaften und Versogungsbetriebe.
- DIN 4420 Arbeits- und Schutzgerüste

Das Anbringen eigener Firmenschilder ist auf der Baustelle nicht
zulässig.

Zufahrt und Zugang zur Baustelle:
Die Zufahrt sowie der Zugang zur Baustelle erfolgen über die anliegende
öffentliche Straße.

Parken auf der Baustelle:
Parken ist auf der öffentlichen Straße möglich.

 Anfuhr von Stoffen und Bauteilen:

Für die Anfuhr von Stoffen und Bauteilen zur Baustelle ist folgendes zu
beachten:
Lagerflächen auf dem Baustellengelände sind nur vor dem Haus auf
öffentlichen Flächen möglich.

In den Einheitspreisen sind enthalten:

-sämtliche Lieferungen und Leistungen, die zur sachgemäßen Herstellung
der Arbeiten erforderlich sind, jedoch im Leistungsbeschrieb nicht
besonders erwähnt sind, z.B. Fahrt- und Transportkosten, das Einholen
erforderlicher Gebühren wie z.B Stand-, Abnahmegebühren und dergleichen.

-das Schließen der Befestigungspunkte mit Putz im Farbton der Fassade.

Können Gerüste wegen der baulichen Gegebenheit nicht entsprechend der
Regelausführung  nach DIN 4420 "Arbeits- und Schutzgerüste" bzw.
Zulassungsbescheid erstellt werde, ist eine statische Berechnung für die
Gerüste kostenlos zu erbringen.

Das Auf- und Abbauen von Gerüsten, deren Belagebenen mehr als 2,00 m
über Gelände oder Fußboden liegen, gehören als Nebenleistungen zu den
vertraglichen Leistungen.
Es werden nur die Gebäudemaße aufgemessen und bezahlt, siehe VOB, Anhang
1,
DIN 18 451.

Baustelleneinrichtung:

Die Baustelleneinrichtung, soweit nicht ausgeschrieben, ist in die
Einheitspreise einzurechnen.
Die Baustelle ist sauber zu halten, Verschmutzungen sind arbeitstäglich
zu beseitigen.

Baustellenbesetzung / Beschäftigte:

Der Auftragnehmer hat 10 Arbeitstage vor Beginn der Ausführungsarbeiten
eine Liste der von ihm auf der
Baustelle eingesetzten Beschäftigten (einschließlich Nachunternehmer)
bei der Bauleitung zur Weiterleitung an den Auftraggeber vorzulegen.
Der Auftragnehmer belehrt seine Mitarbeiter über Ordnung und Sicherheit
auf der Baustelle und über die
objektspezifischen Regelungen und Ordnungen, wie Hausordnung,
Verkehrsordnung, Brandschutzordnung und Raucherordnung und hinsichtlich
des geltenden Datenschutzes. Dies wird aktenkundig gemacht und bei der
Bauleitung eingereicht.
Der Auftragnehmer hat sicher zu stellen, dass alle vorgenannten
Verpflichtungen auch von etwaigen Nachunternehmern
und deren Beschäftigten eingehalten werden. Hierzu hat er seine
Nachunternehmer entsprechend zu verpflichten.

 Arbeitszeiten:
Bei der Kalkulation ist zu berücksichtigen, dass alle Arbeiten an einem
Gebäude ausgeführt werden, welches während der Baumaßnahme genutzt wird
und somit ein höchstes Maß an Rücksichtnahme gefordert wird. Auf der
Baustelle gelten folgende Arbeitszeiten:
Mo-Fr:  07.30- 18.00 Uhr
Darüber hinausgehende Arbeitszeiten sind rechtzeitig bei der Bauleitung
anzukündigen.

Bedingungen zur Abfallentsorgung:
Sämtliche im Rahmen seiner Auftragsabwicklung beim Auftraggeber (AG)
anfallenden Abfälle gehen unmittelbar in das Eigentum des Auftragnehmers
(AN) über. Der AN ist verpflichtet, Abfälle ordnungsgemäß und
vollständig als Abfallerzeuger zu entsorgen. Zu diesem Zweck hat der AN
die gültigen Gesetze, Verordnungen und sonstigen öffentlichenrechtlichen Vorschriften- insbesondere das Kreislaufwirtschaftsgesetz
(KrWG) und die Nachweisverordnung (NachwV) - einzuhalten.
Mit Übergang der Abfälle in das Eigentum des AN gehen
Verkehrssicherungspflicht und
öffentlich- rechtliche Verantwortung, voll umfänglich auf diesen über.
Der AG behält sich vor, zu prüfen, ob der AN seinen Pflichten
nachgekommen ist. In diesem Zusammenhang ist der AN verpflichtet, dem AG
Einsichtnahme in die vom AN nach öffentlich - rechtlichen Vorschriften
zu führenden Abfallregister und (Sammel-) Entsorgungsnachweise bzw.
Wiegekarten der angefahrenen Abfallentsorgungsanlagen zu gewähren. Auf
Verlangen des AG ist der AN ferner verpflichtet, entsprechende Nachweise
in einer zu Vorlage gegenüber Behörden
geeignete Form für den AG kostenfrei zur Verfügung zu stellen.
Der AN hat zur Abdeckung aller- sowohl seiner als auch die das AG- sich
aus dem Abfallbeseitigung ergebenden Haftungsrisiken unter Einschluss
des Gewässerschäden- Haftungsrisikos auf seine Kosten eine
Haftpflichtversicherung in ausreichender Höhe für Personen-, Sach- und
Vermögensschäden abzuschließen und dem AG den Abschluss auf Verlangen
nachzuweisen. Diese Regelung lässt die Haftung des AN unberührt.

## Gerüst-, Abbruch-,Sandstein-und Maurerar
Datum: 30.08.24

### Bereich 0 Balkone

#### Abschnitt 0.1 Baustelleneinrichtung

**0.1.10 Baustelle einrichten**
Geräte, Werkzeuge und sonstige Betriebsmittel, die
  zur vertragsgemäßen Erfüllung der Bauleistung
 erforderlich  sind, auf die Baustelle bringen,
bereitstellen und soweit der Geräteeinsatz nicht
gesondert berechnet wird, betriebsfertig aufstellen,
einschl. der dafür notwendigen Arbeiten.
  Unterkünfte, Lagercontainer und dergleichen, soweit
  erforderlich, antransportieren, aufbauen u.
einrichten.

  Bauwasseranschluss, Baustromanschluß:
  Strom, Wasser, sowie Entsorgungseinrichtungen und
  dergleichen für die Baustelle, soweit erforderlich,
  herstellen.

  Nach Abschluss der Arbeiten ist alles zu
beräumen,
  das Gelände wieder herzustellen einschl.
Entfernen von Verunreinigungen.

  Sicherungsmaßnahmen, insbesondere der
öffentlichen Verkehrswege au und vor dem  Grundstück,
auf Zufahrten, Bürgersteigen, einschl.
  Säuberung etc.;
  Inanspruchnahme von öffentlichen Verkehrswegen ist
 bei den zuständigen Behörden rechtzeitig zu
beantragen.
Menge: 1,000 psch

**0.1.20 Verkehrsrechtliche Anordnung der Straße**
Beantragung einer Verkehrsrechtliche Anordnung -
Parkverbot für den  Zeitraum der  Bauzeit
einschl. Gebühren der Landeshauptstadt Dresden
einschlich Auf-  und Abbau der Verkehrszeichen
entsprechend Regelplan.
Menge: 1,000 psch

**0.1.30 Gebühren für die Nutzungsdauer**
Städtische Gebühren für Anmietung öffentlicher
Flächen
  für die Baustelleneinrichtung
  Flächengröße : ca. 20 m²
  Mietzeit : ca. 12 Wochen
Menge: 12,000 Wo

**0.1.40 Bau-WC aufstellen, unterhalten**
WC-Kabine antransportieren, aufstellen,
vorhalten, unterhalten und nach Beendigung der
  Bauarbeiten beseitigen. Nutzung durch die am Bau
beteiligten Firmen.
  Regelmäßige Ver- und Entsorgung nach Erfordernis.
  Ausstattung:
      - Innenleuchte
      - Spiegel
      - WC-Anlage und Wasserbecken mit Zubehör

  Nutzungsdauer:  ............ Wochen
  Standort nicht vor Wohnungsfenster!
Menge: 12,000 StWo

**0.1.50 Vorhaltung Bau-WC**
*** Bedarfsposition ohne GB
Vorhaltung des Bau-WC über die 4-
wöchigeGrundstandzeit  hinaus,
  je weitere angefangene Woche
Menge: 1,000 Wo

**0.1.60 Bauzaun**
Lieferung und Errichtung inkl. Vorhaltung von
Bauzaun
  aus mobilen Stahlrahmenelementen mit
Rundstahlfüllstäben,
  Stützfüßen, während der Bauzeit (12 Wochen)
  inkl. sämtlicher Verbindungen, Kupplungen etc.
  Der Zaun ist aufzustellen und nach Abschluss
aller
  Bauarbeiten wieder abzubauen.
  Bodenfreiheit: 20 cm (ca.)
  Zaunhöhe: 2,00 m

  Vorhaltedauer:  12  Wochen

.
Menge: 25,000 m

**0.1.70 Baum schützen**
Baum während der Bauzeit mit einer
  senkrechten Bretterschalung mit einer
  ca. 10 cm dicken Polsterung zwischen
  Baum und Schalung gegen mechanische Beschädigung
  schützen, einschl. Vorhaltung und Beseitigung.
  Höhe : ca. 2,00 m
  Baumschutz- Baumstammschutz anbringen im Bereich
der Bäume im Gefahrenbereich.

  Dies ist mit der Bauleitung abzustimmen.

.
Menge: 2,000 Stck

**0.1.80 Montagestunden Kran inkl. An- und Abfahrt**
Montagestunden Kran incl. An-und Abfahrt.

.
Menge: 16,000 Std

#### Abschnitt 0.2 Gerüstbauarbeiten

*Hinweis*
I) BESONDERE TECHNISCHE VORSCHRIFTEN FÜR
GERÜSTBAUARBEITEN

Für Angebot, Lieferung, Ausführung und Abrechnung
gelten neben dem Leistungsverzeichnis :
- die neusten DIN-Normen, VDE- und VDI-Richtlinien.
- die Vorschriften der zuständigen Behörden; z.B.
Bauaufsicht, Gewerbeaufsicht, TÜV,
Berufsgenossenschaften und Versogungsbetriebe.
- DIN 18451, 4420, 4422 Arbeits- und Schutzgerüste

*Hinweis*
Die Anlieferung der Gerüstteile hat in angemessener
Geschwindigkeit (siehe Beschilderung) durch das
Wohngebiet zu erfolgen.
Es wird ausdrücklich daraufhingewiesen, dass die
Ablagerung der Teile nicht im Kronenbereich der Bäume
erfolgen darf.
Das Abwerfen von Gerüstteilen ist untersagt.
Es ist zu gewährleisten, dass ein durchgehender Boden
in der obersten Gerüstlage geschaffen wird, um ein
möglichst effizientes Arbeiten für die am Traufgesims
tätigen Handwerker zu gewährleisten.
In die Erkerauflager darf keine Verankerung aus
statischen Gründen erfolgen.
Die Außenanlagen dürfen nicht beschädigt werden.
Das Überfahren von öffentlichen Bereichen (Borde, Wege)
ist nur mit ausreichenden Schutzmaßnahmen möglich.
Schäden gehen zu Lasten der Verursacher.
Auf Grund der Gegebenheiten müssen Gerüstteile manuell
transportiert werden.
Der Beginn der Arbeitszeit wird ab 7.00 Uhr festgelegt.

  In den Einheitspreisen sind enthalten:

  -sämtliche Lieferungen und Leistungen, die zur
sachgemäßen  Herstellung der Arbeiten
erforderlich sind, jedoch im  Leistungsbeschrieb
nicht besonders erwähnt sind, z.B. Fahrt- und
Transportkosten, das Einholen erforderlicher Gebühren
wie z.B  Stand-, Abnahmegebühren und dergleichen.

  -das Schließen der Befestigungspunkte mit Putz im
Farbton der  Fassade.

  Können Gerüste wegen der baulichen Gegebenheit nicht
  entsprechend der Regelausführung  nach DIN 4420
"Arbeits- und  Schutzgerüste" bzw. Zulassungsbescheid
erstellt werde, ist eine  statische Berechnung für
die Gerüste kostenlos zu erbringen.

  Das Auf- und Abbauen von Gerüsten, deren Belagebenen
mehr als  2,00 m über Gelände oder Fußboden liegen,
gehören als  Nebenleistungen zu den vertraglichen
Leistungen.
  Es werden nur die Gebäudemaße aufgemessen und
bezahlt, siehe  VOB, Anhang 1, DIN 18 451.

  Nach dem Gerüstrückbau sind die Außenanlagen wieder
  herzustellen.
  Diese Leistung ist in den Einehitspreisen mit
einzukalkulieren.

**0.2.10 Fassadengerüst, LK 3, für Abriss und Neubau Balkone**
Fassadengerüst für Abriss und Neubau Balkone
  Arbeits- und Schutzgerüst nach DIN 4420 als
Standgerüst, längsorientiert
  (Fassadengerüst nach DIN EN 12810-1), mit
Bordbrett, Zwischenseitenschutz und
  Geländerholm und Seitenschutz für Abbrucharbeiten
und Wiederaufbau Balkonanlagen.
  Befestigung mit Gerüstankern, Aussteifung nach
DIN EN 12811-1
  Standfläche : waagrecht
  Höhe oberste Gerüstlage : ca. 11,0m (oberste
Balkonplatte
  Breitenklasse W 06
  Lastklasse 3

  nach DIN 4420-1, DIN EN 12810-1, DIN 1961 und
  Allgemeine Technische Vertragsbedingungen für
Bauleistungen mit den allbem. Reglungen für
Bauarbeiten nach DIN 18454 neuste Fassung

  2 Anlagen
Menge: 132,000 m²

**0.2.20 Fassadengerüst, Gebrauchsüberlassung**
Fassadengerüst als Standgerüst
Gebrauchsüberlassung
Menge: 1584,000 m2Wo

**0.2.30 Gerüstbekleidung, armierte Baufolie**
Vollflächige Gerüstbekleidung gemäß DIN 4420-1
mit armierter Baufolie (Kederplane),
  gitterverstärkt, UV-stabilisiert, mit
beidseitigem Kedersaum, einschl. erforderliche
Kederschienen mit Gerüstbefestigung.
  Baustoffklasse : B1
  Flächengewicht : 300 g/m²

t
Menge: 200,000 m²

**0.2.40 Gerüstbekleidung, Baufolie, Gebrauchsüberlassung**
Vollflächige Gerüstbekleidung mit armierter
Baufolie.
  Gebrauchsüberlassung 12 Wochen

t
Menge: 2400,000 m²Wo

**0.2.50 Gerüsttreppe (Podesttreppe), integriert**
Gerüsttreppe ( Podesttreppe) im zuvor
beschriebenen Fassadengerüst integriert
  mit Zugangssicherung
o
Menge: 2,000 Stck

**0.2.60 Gerüsttreppe, Gebrauchsüberlassung**
Fassadengerüst als Standgerüst
Gebrauchsüberlassungg
Menge: 12,000 StWo

**0.2.70 Zulage Gerüstabbau oberste Lage**
Zulage Gerüstbau für die zwischenzeitliche
  Demontage der oberen Gerüstlage.
  für die Demontage und Montage der Balkonplatten.
Menge: 4,000 Stck

**0.2.80 Bauaufzug GEDA 300Z Lieferung, Aufbau an 1. Gerüst**
Bau- und Materialaufzug:
      - 3 x Ladesicherung
  Anliefern, Aufbau
Menge: 1,000 Wo

**0.2.90 Bauaufzug GEDA 300Z Umsetzen an 2. Gerüst**
Bau- und Materialaufzug:
      - 3 x Ladesicherung
Menge: 1,000 Wo

**0.2.100 Bauaufzug GEDA 300Z Vorhaltung**
Bau- und Materialaufzug:
  Vorhaltung je Woche
Menge: 12,000 Wo

**0.2.110 Gebühren Ordnungsamt Gerüst**
Gebühren Ordnung Amt für die Stellung eines
Baugerüstes auf dem Fußweg,
  Beantragung nach RSA 21
Menge: 1,000 psch

**0.2.120 Gebühren Straßen- und Tiefbauamt Gerüst**
Gebühren Straßen- und Tiefbauamt für die Stellung
eines Baugerüstes auf dem Fußweg
  und der Baustelleneinrichtung auf dem
Grünstreifen.
  Bauzeit : ca. 12 Wochen
Menge: 1,000 psch

**0.2.130 Stundensatz Gerüstbau-Monteur**
Arbeiten, welche nicht in den Positionen
  erfasst sind und gegen Nachweis zur
  Ausführung kommen:
  Gerüstbau-Monteur
Menge: 5,000 Std

#### Abschnitt 0.3 Demontage Balkonplatten, Konsolen

*Hinweis*
Das Gebäude befindet sich im bewohnten Zustand.
  Das Gebäude ist ständig gegen eindringende
Feuchtigkeit zu sichern.

**0.3.10 Auf- und Abbau Schutzplatten vor Fenster**
Auf- und Abbau von Sicherungsmaßnahmen gegen
unbeabsichtigtes Heraustreten
  und Schutzplatten vor Fenster- und Fenstertüren
vor Abbruch der Balkonplatten und  Konsolen.
  Die Sicherungsmaßnahmen sind erst nach
Fertigstellung wieder abzubauen.

  Fenstergröße ca. B/H ~ 1,6/2,4m
Menge: 6,000 Stck

**0.3.20 Balkonplatten aus Sandstein abheben, zwischenlagern, 2,2x0,7 m**
Balkonplatten aus Sandstein
  unter Beachtung aller Sicherheitsmaßnahmen
abheben und zwischenlagern,
  Fugen öffnen, einschließlich der Sicherung der
angrenzenden Bauteile,
  restlichen Bauschutt entsorgen.
  Beim Abbau sind die bestehenden Bauteile vor
Beschädigungen zu schützen .
  Konstruktionsart : auf Sandsteinkonsolen
aufliegende Balkonplatte
  Deckendicke : ca. 18-20 cm
  Größe ca. 2,2x0,7
Menge: 2,000 Stck

**0.3.30 Balkonplatten aus Sandstein abbrechen, 2,2x0,7 m**
Balkonplatten aus Sandstein
  unter Beachtung aller Sicherheitsmaßnahmen
abbrechen, Fugen öffnen,
  einschließlich der Sicherung der angrenzenden
Bauteile.
  Bauschutt entsorgen.
  Beim Abbau sind die bestehenden Bauteile vor
Beschädigungen zu schützen .
  Konstruktionsart : auf Sandsteinkonsolen
aufliegende Balkonplatte
  Deckendicke : ca. 18-20 cm
  Größe ca. 2,2x0,7 m
Menge: 4,000 Stck

**0.3.40 Eckstück der Balkonplatten aus Sandstein abheben, zwischenlagern**
Eckstück der Balkonplatten aus Sandstein
  unter Beachtung aller Sicherheitsmaßnahmen
abheben und zwischenlagern,
  Fugen öffnen, einschließlich der Sicherung der
angrenzenden Bauteile,
  restlichen Bauschutt entsorgen.
  Beim Abbau sind die bestehenden Bauteile vor
Beschädigungen zu schützen .
  Konstruktionsart : auf Sandsteinkonsolen
aufliegende Balkonplatte
  Deckendicke : ca. 18-20 cm
  Größe ca. 0,45x0,7 m
Menge: 4,000 Stck

**0.3.50 Eckstück der Balkonplatten aus Sandstein abbrechen**
Eckstück der Balkonplatten aus Sandstein
  unter Beachtung aller Sicherheitsmaßnahmen
abbrechen, Fugen öffnen,
  einschließlich der Sicherung der angrenzenden
Bauteile.
  Bauschutt entsorgen.
  Beim Abbau sind die bestehenden Bauteile vor
Beschädigungen zu schützen .
  Konstruktionsart : auf Sandsteinkonsolen
aufliegende Balkonplatte
  Deckendicke : ca. 18 - 20 cm
  Größe ca. 0,452  x 0,7 m
Menge: 8,000 Stck

**0.3.60 Trennschnitt der Balkonplatte**
Trennschnitt der Balkonplatte vom auskragenden
Balkonplattenteils über die gesamte  Länge und
Einschnitt an den Seiten zum weiterlaufenden Gesims.
  Länge ca. 2,9m
  Schnitttiefe ca. 20 cm
Menge: 19,200 m

**0.3.70 Auflagerplatten aus Sandstein abnehmen, zwischenlagern, 50x50cm**
Auflagerplatten aus Sandstein abnehmen und
  zur Wiederverwendung zwischenlagern, Bauschutt
entsorgen.
  Beim Abbruch sind die angrenzenden Gesimse vor
Beschädigungen zu schützen .
  Konstruktionsart : auf Sandsteinkonsolen
aufliegende Platten
  Plattendicke : ca. 10cm
  Größe ca. 50x50 cm
Menge: 4,000 Stck

**0.3.80 Auflagerplatten aus Sandstein abbrechen, 50x50cm**
Auflagerplatten aus Sandstein abbrechen und
  Bauschutt entsorgen.
  Beim Abbruch sind die angrenzenden Gesimse vor
Beschädigungen zu schützen .
  Konstruktionsart : auf Sandsteinkonsolen
aufliegende Platten
  Plattendicke : ca. 10cm
  Größe ca. 50x50 cm
Menge: 8,000 Stck

**0.3.90 Konsolen aus Sandstein abbrechen, B/H/L ca.30x35x45cm**
Konsolen aus Sandstein komplett abbrechen,
  unter Beachtung aller Sicherheitsmaßnahmen
abbrechen,
  einschließlich der Sicherung der angrenzenden
Bauteile.
  Bauschutt entsorgen.
  Beim Abbau sind die bestehenden Bauteile vor
Beschädigungen zu schützen .
  Konstruktionsart : im Mauerwerk der Außenwand
eingespannt Sandsteinkonsolen
  Abmessungen auskragend: B/H/L ca.30x35x45 cm
  im Mauerwerk ca. 35-40 cm tief eingspannt
  Lage: Balkon 1 - 1. OG rechts- linkes Konsol
  Balkon 3 - 2. OG rechts- linkes Konsol
  Balkon 5 - 3. OG rechts- linkes Konsol
  Balkon 6 - 3. OG links- rechtes Konsol
Menge: 4,000 Stck

**0.3.100 Stahlträger in den Konsolen ausbauen**
Die auf der Oberseite der Konsolen eingelassenen
Stahlträger, die bis in das Mauerwerk  der
Außenwand hineinreichen, ausbauen und entsorgen.

  Dazu ist das Mauerwerk zu öffnen, bohren,
stemmen.
  Der Stahlträger ist im Bild unten zu sehen und
hat durch das Abrosten die Konsole zerstört.
Menge: 12,000 Stck

#### Abschnitt 0.4 Balkonteile neu und Wiedereinbau

**0.4.10 Einbau Stahlträger**
Bauseits gelieferte Stahlauflagerträger einbauen
und kraftschlüssig vermörteln
  Abmessungen IPE 100, Länge ca.70 cm, 35cm tief im
Mauerwerk
Menge: 12,000 Stck

**0.4.20 Balkonplatten neu, Sandstein, 2,20x0,70m**
Balkonplatten aus Sandstein wie Bestand,
Vorderansicht profiliert wie Bestand
  neu herstellen und montieren, Auflager dazu
vorbereiten
  Material: Cottaer Sandstein

  Deckenstärke : ca. 18-20cm
  Größe ca. 2,20x0,70 m
Menge: 4,000 Stck

**0.4.30 Balkonplatten Wiedereinbau**
Die abgenommenen und zwischengelagerten
Balkonplatten wieder einbauen.
Menge: 2,000 Stck

**0.4.40 Eckstück der Balkonplatten aus Sandstein neu**
Eckstück der Balkonplatten aus Sandstein wie
Bestand, 3 Ansichtsseiten profiliert wie  Bestand
  neu herstellen und montieren, Auflager dazu
vorbereiten
  Material: Cottaer Sandstein
  Deckenstärke : ca. 18-20cm
  Größe ca. 0,45x0,70 m
Menge: 8,000 Stck

**0.4.50 Eckstück der Balkonplatten aus Sandstein Wiedereinbau**
Die abgenommenen und zwischengelagerten
Eckstücke der Balkonplatten  wieder einbauen.
Menge: 4,000 Stck

**0.4.60 Auflagerplatten aus Sandstein neu**
Auflagerplatten aus Balkonplatten aus Sandstein
wie Bestand, 3 Seiten profiliert wie  Bestand
  neu herstellen und montieren, Auflager dazu
vorbereiten
  Material: Cottaer Sandstein
  Plattendicke : ca. 10cm
  Größe ca. 50x50 cm
Menge: 8,000 Stck

**0.4.70 Auflagerplatten aus Sandstein Wiedereinbau**
Die abgenommenen und zwischengelagerten
Auflagerplatten der Balkonplatten wieder
einbauen.
Menge: 4,000 Stck

**0.4.80 Konsolen aus Sandstein neu**
Konsolen aus Sandstein neu herstellen, dem
Bestand angepasst.
  profiliert wie Bestand, und montieren
  incl. aller Unterstützungen und
Sicherheitsmaßnahmen.
  auf der Oberseite ist eine Nut für den Einbau der
Stahlträger einzuarbeiten
  Material: Cottaer Sandstein
  Abmessungen: B ca. 30 cm; H ca. 35cm; L ca. 45cm
Menge: 4,000 Stck

**0.4.90 Zierleiste aus Sandstein neu**
Zierleiste aus Sandstein neu herstellen, dem
Bestand angepasst.
  profiliert wie Bestand, und montieren
  incl. Rückbau der bestehenden Zierleiste.
  Bauschutt entsorgen.
  Material: Cottaer Sandstein
  Querschnitt : H ca. 10cm; L ca. 20cm
Menge: 30,000 m

#### Abschnitt 0.6 Steinmetzreparaurarbeiten

**0.6.10 Vierung im Naturwerksteinglied bis ca.50x50mm**
Vierung im beschädigten Natursteinglied
  wie folgt einarbeiten:
  -Beschädigung im Natursteinglied
  schichtweise vorsichtig bis zum
  unbeschädigten Kern ausstemmen,
      - ebene Stoß- und Lagerflächen
  herstellen
      - Die Vierung muss aus der gleichen
  Steinart und Steinfarbe wie das
  Steinglied sein und durch enge Fugen mit
  dem Teil verbunden und verankert werden.
      - Oberfläche dem bestand anpassen
  Größe bis ca. 50x50 mm
Menge: 10,000 Stck

**0.6.20 Vierung im Naturwerksteinglied bis ca.80x80mm**
wie zuvor beschrieben, jedoch
  Größe bis ca. 80x80 mm
Menge: 10,000 Stck

**0.6.30 Vierung im Naturwerksteinglied rund**
wie zuvor beschrieben, jedoch rund,
  schließen der Bohrlöcher
  Durchmesser ca. 80-100mm
Menge: 8,000 Stck

**0.6.40 Anpassungen an Gurtgesimse**
Anschluss der Profilierung der Balkonplatten an
die vorhandenen Gurtgesimse
  an allen 6 Balkonen.
Menge: 12,000 Stck

**0.6.50 Verfugung, erneuern**
Verfugungen der Sandsteinteile und auch
Anschlüsse zum Klinkermauerwerk  erneuern
        - Fugen reinigen
        - Fugen mit verträglichem Material neu
ausfugen
Menge: 69,600 m

**0.6.60 Vernadeln**
Vernadeln der Risse in Sandsteinteilen wie folgt:
      - Risse vorsichtig V- förmig aufschneiden,
reinigen
      - mir Rissspachtel ausfüllen
      - Kanal bohren, schräg
      - Bohrloch reinigen, staubfrei, vornässen
      - Bohrloch mit 2- Komponenten- Ankermörtel
ausfüllen, bis ca. 1,0 cm vor der Oberfläche
      - Nadel (Spiralanker V2A) einsetzen, eindrehen,
darauf achten, das der Anker vom  Ankermörtel
  umschlossen ist
      - Bohrloch mit Steinrestaurierungsmörtel
verschließen
  Einbaulänge bis ca. 30 cm
  Einbauort: Konsolen
Menge: 10,000 Stck

**0.6.70 Schließen der Ankerlöcher in den Außenwänden**
Schließen der Ankerlöcher in den Außenwänden nach
Wiedereinbau der Geländer
Menge: 36,000 Stck

**0.6.80 Putz ausbessern Zierleiste**
Putz ausbessern Zierleiste und Sandsteinteile in
Kleinstmengen und der Profilierung  angepasst
Menge: 1,500 m²

#### Abschnitt 0.7 Sonstiges

**0.7.10 Blechabdeckung demont., Z 600 mm, ents.**
Blechabdeckung der Balkonränder demontieren und
entsorgen,
  Untergrund reinigen.
  Zuschnitt : ca. 300 mm
Menge: 21,000 m²

**0.7.20 Balkonfliesen geklebt, ausb.u.ents.**
Balkonrandfliesen geklebt, ausbauen, incl. aller
Anschlüsse und Einbauteile,
  entsorgen, Untergrund reinigen.
Menge: 10,800 m

**0.7.30 Tropfblech, Titan-Zinkblech, Zuschnitt 150 mm**
Tropfblech an der Balkon-Kante, umlaufen an den
freien Enden,
  in die Versiegelung eingeklebt,
  inkl. der Ecken und am Mauerwerk hochgezogen
  Material : Titan-Zinkblech

  Blechdicke : 0,8 mm
  Zuschnitt : 150 mm
Menge: 24,600 m

**0.7.40 Oberflächenimprägnierung**
Oberflächenimprägnierung wasserabweisend,
dampfdiffusionsdurchlässig und UV-  beständig.
  Am Rand 100mm hochgezogen.
Menge: 40,800 m²

**0.7.50 Klinkeranpassung**
Klinkeranpassung im Bereich der Balkonanlagen
  mit ausgebauten Ziegeln
  Abrechnung pro Klinker
Menge: 64,000 Stck

#### Abschnitt 0.8 Stundensätze

**0.8.10 Stundensatz Bauarbeiter.**
Arbeiten, welche nicht in den Positionen
  erfasst sind und gegen Nachweis zur
  Ausführung kommen:
  Gerüstbau-Monteur
Menge: 10,000 h

**0.8.20 Stundensatz Steinmetz, Naturwerkstein**
Balkonrandfliesen geklebt, ausbauen, incl. aller
Anschlüsse und Einbauteile,
  entsorgen, Untergrund reinigen.
Menge: 7,000 h
